# CHAU - Chausseestraße 7, 10115 Berlin
Angebotsaufforderung (GAEB DA XML 3.3, DA83)
Projekt: CHAU
Währung: EUR
Vergabeart: Freihändige Vergabe
Abgabeort: Covivio Immobilien GmbH Lietzenburger Str. 90 10719 Berlin F
Ausführungsbeginn: 19.01.2026
Ausführungsende: 21.05.2027
Sicherheit Vertragserfüllung %: 0,00
Sicherheit Gewährleistung %: 0,00
Auftraggeber: Covivio Immobilien GmbH, Lietzenburger Str. 90, 10719 Berlin
Ausführungsort: CHAU, Chausseestraße 7, 10115 Berlin
Erstellt mit: 5 250917, NOVA AVA, 22.09.2025

## LEISTUNGSÜBERSICHT
Gerüstabfangung durch Anordnung diverser Stahlträger im Hofkeller.
Leistung umfasst u.a. Liefern und Vorhalten der HEB120, HEB140, HEB160, HEB180 und HEB200 Stahlträger sowie Herstellung der Auflager für den Lastabtrag auf die Außenwände des Kellers.

Die statische Berechnungen des Statikers vom 07.05.2024 ist zu beachten!

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
## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

Hinweis: Die Decke im im Innenhof ist eine Kappendecke und deren maximale Belastung
von 400 Kg/m² darf nicht überschritten werden.

## ALLGEMEINE TECHNISCHE VORBEMERKUNGEN METALLBAU AUSSEN
Der sachliche Geltungsbereich ergibt sich ebenso wie die technische Ausführung aus den ATV:
DIN 18335 Stahlbauarbeiten
DIN 18 360 Metallbauarbeiten
DIN 18 357  Beschlagarbeiten
DIN 18 363  Maler- und Lackierarbeiten-Beschichtungen
DIN 18 364  Korrosionsschutzarbeiten an Stahlbauten

Ergänzend sind u.a. folgende ATV zu berücksichtigen:
DIN 18 299 Allgemeine Regelungen für Bauarbeiten jeder Art.

Weiterhin gelten sämtliche europäischen und nationalen Vorschriften, Merkblätter, Stoff- und Prüfnormen usw. jeweils in ihrer aktuellen Fassung. Als vereinbart gelten weiterhin die Herstellerverarbeitungsangaben, Zulassungen und Empfehlungen der jeweiligen Fachverbände.

## ZUSÄTZLICHE TECHNISCHE VORBEMERKUNGEN METALLBAU AUSSEN
01 Ausführung und Konstruktion
01.1 Allgemeine Hinweise zur Ausführung und Konstruktion

Der AN überprüft eigenverantwortlich am Bau die in den Zeichnungen angegebenen Maße und klärt Unstimmigkeiten vor Arbeitsausführung mit dem AG ab.

Ist Schweißen nur auf zinkfreiem Untergrund zulässig, sind die Flanken auf einer Breite von mindestens 10 mm vollständig von Zink zu befreien. Bei Schweißarbeiten in der Nähe von Bauteilen der Baustoffklasse B2 bzw. B3 nach DIN 4102 Teil 1 sind geeignete Brandschutzmaßnahmen vom Auftragnehmer zu treffen. Das gilt analog für oberflächenfertige Bauteile anderer Baustoffklassen, insbesondere für glänzende, lackierte und gläserne Oberflächen. Der Nachweis der Schweißerprüfung für die entsprechenden Arbeiten kann vom Auftraggeber personenbezogen verlangt werden. Ebenso kann der Nachweis über ausgebildete Schweißaufsichtspersonen gemäß DIN EN ISO 14731 - Schweißaufsicht; Aufgaben und Verantwortung, gefordert werden.

Alle notwendigen Schmiede-, Bohr- und Schweißarbeiten sind grundsätzlich vor dem Verzinken auszuführen. Die Gewinde verzinkter Gewindebolzen sind bei der Montage nicht nachzuschneiden, sondern anzuschmelzen. Analog ist bei durch die Verzinkung unbeweglich gewordenen Bändern und anderen beweglichen Teilen zu verfahren.

Die Verbindung von Bauteilen als lösbare oder nicht lösbare Verbindung ist dem Auftragnehmer freigestellt, sofern sich nicht aus Plänen, Beschreibungen, Werkzeichnungen oder Normen etwas anderes ergibt.

Dehnungs- und Montagestöße sind in ausreichender Zahl einzuplanen. Sie sind so zu gestalten, dass eine geräuschlose und ungehinderte Bewegung der Elemente untereinander und gegen den Baukörper gewährleistet ist.

Zur Verankerung der Stahlkonstruktion in dafür vorgesehene Bauelemente sind nur Dübel mit bauaufsichtlicher Zulassung zu verwenden.

Es sind keine freie Enden von Handläufen und Geländern in Flucht- und Rettungswegen von Gebäuden mit größerer Nutzeranzahl zulässig.

Bei dem Zusammenbau unterschiedlicher Metalle muss sichergestellt sein, dass keine Kontaktkorrosion auftritt.

Für jegliche Beschichtungs-, Maler- und Lackierarbeiten sind Probeflächen auszuführen. Diese sind nach angemessener Standzeit auf Ihre Haftfähigkeit und Ihre Untergrundverträglichkeit zu prüfen.

Alle Teile sind vor dem Einbau ausreichend gegen Korrosion zu schützen. In Feuchträumen sind nur nicht rostende Teile zu verwenden. Feuerverzinkte Teile sind nicht zu fetten, sondern anderweitig (z.B. im Chromsäurebad) zu passivieren. Fehlstellen und Beschädigungen sind auf der Baustelle nach Möglichkeit mit Spritzverzinkung zu beseitigen, anderenfalls ist Zinkstaubbeschichtung mit 94 - 96 % Zinkstaubanteil zulässig. Schweißschlacken und Rauchniederschläge sind vorher zu beseitigen. Zinknasen dürfen nicht abgeschlagen oder abgeschnitten werden. Ein manuelles Bearbeiten oder Abschmelzen ist zulässig und ggf. notwendig.

01.2 Geländer und Umwehrungen
Geländer und sonstige Umwehrungen müssen die aus Sicherheitsgründen geforderte Höhe haben. Das gleiche gilt für den lichten Abstand senkrechter Geländerstäbe sowie für den Abstand zum Fußboden. Dabei sind die Bauordnungen der Länder zu beachten; bei Unklarheiten ist der Architekt zu befragen.

Bei Ausführung von Geländern sind folgende Mindestanforderungen unaufgefordert zwingend einzuhalten:
Senkr. Stababstand:  < 120 mm
Max. horiz. Abstände (Durchtreten): < 40 mm
Max. Abstand Stufe/Untergurt:  < 160 mm
Höhe <12,00 m ü. Gelände:  > 900 mm ü. Fertigbelag
Höhe > 12,00 m ü. Gelände:  > 1100 mm ü. Fertigbelag
Min. Lastaufnahme:  > 1,0 KN/m im öffentl. Bereich

Die vorgenannten Lasten sind in einer Höhe von 1,00 m über Fertigbelag in Ansatz zu bringen.
Geländer sind so zu bemessen, dass sie die auftretenden Belastungen ohne sichtbare Verformungen aufnehmen. Die Prüfung hat entsprechend ETB mit weichem und hartem Stoß zu erfolgen. Des weiteren sind Längsstöße und Schiebennähe bei thermischer Belastung zu bemessen. Der AN führt den entsprechenden prüffähigen statischen Nachweis.

Der AN ist für die Bemessung aller Bauteile, Verbindungen und Befestigungsmittel allein verantwortlich. Werden vom AG Dimensionierungen genannt, so sind diese als gestalterischer Vorschlag zu verstehen und durch den AN prüffähig nachzuweisen.

Sofern die Berechnungen des AN andere Dimensionierungen ergeben, als die Gestaltungsvorschläge des AG vorsehen, so ist der AG rechtzeitig vor Arbeitsausführung hierüber schriftlich in Kenntnis zu setzen.

01.3 Befestigung
Die Verankerung am Bau muss die temperaturbedingte Verformung spannungsfrei aufnehmen können.

Die eingesetzten Dübel zur Befestigung müssen auf den Untergrund abgestimmt sein; ihre Spreizkräfte dürfen keine zu großen inneren Spannungen erzeugen. Bei nicht ausreichend festem Untergrund sind Injektionsanker zu verwenden. Das Einschlagen von Schrauben in Standarddübel ist nicht zulässig. Fehlbohrungen sind mindestens im Abstand entsprechend der Tiefe des Bohrloches bzw. des fünffachen Dübelaußendurchmessers zu korrigieren.

Befestigungen von schweren Bauteilen auf Wärmedämm-Verbundsystemen dürfen nur mit wärmedämmenden und druckfesten Stützkörpern, Konsolen oder sonstigen für den Zweck geeigneten Bauteilen ausgeführt werden.
Anschweißplatten sind rechtzeitig vom Auftragnehmer zum bauseitigen Einbau in Stahlbetonbauteile zu liefern.

01.4 Statik
Eine prüffähige statische Berechnung aller Konstruktionen / Verankerungen ist rechtzeitig vor Ausführungsbeginn beim Prüfingenieur einzureichen.

Grundsätzlich dürfen nur bauaufsichtlich zugelassene Befestigungs- und Verbindungsmittel aus dem System eines Herstellers verwendet werden, dabei sind die entsprechenden Zulassungen und Einbauvorschriften zu beachten.

Soweit der AN nicht bauaufsichtlich zugelassene Systeme verwendet, sind von ihm zu eigenen Lasten die erforderlichen Zustimmungen im Einzelfall termingerecht zu erbringen.

01.5 Konstruktions- und Werkstattpläne
Vom AN erstellten Unterlagen müssen dem Tragwerksplaner, Architekten und Prüfingenieur zur Prüfung und Freigabe vorgelegt werden, vor Genehmigung dürfen die Werkstatt- bzw. Montagearbeiten nicht begonnen werden.

Es sind nur Bauausführungen auf Basis der vom AG freigegebenen Pläne zugelassen.
Eine freigegebene Planung entbindet den Auftragnehmer aber nicht von seiner eigenen Prüfungs- und Hinweispflicht und von seiner Planungsverantwortung. Diese bleiben unberührt.

## 3137 Gerüstabfangung
Datum: 30.04.2024

### Titel 1 Vorbereitende Arbeiten

**1.10 Werk- und Montageplanung**
*** Pauschalposition
Technische Bearbeitung und Montageplanung für den gesamten
Umfang der Ausschreibung gemäß beiliegender Statik.
Menge: 1,000 psch

**1.20 Baustellentoilette für eigene Leistung**
Baustellentoilette mit Wassertank, 2 mal wöchentliche Reinigng,
Lieferung, Unterhalt, Reinigung/Lehrung und Abtransport
Urinal
Sitztank
Innen abschließbar
Waschbecken mit Fußpumpe

Aufstellort: Straße
Menge: 1,000 Mt

### Titel 2 Gerüstabfangung über Hofkellerdecke

**2.10 Auflager herstellen für Stahlträger, fassadenseitig**
Auflagerherstellung im Bereich der Gerüstaufstellfläche für die
Stahlträger HEB120, HEB140, HEB160, HEB 180 sowie . Ausführung wie folgt:

1- Vorhandenes Mauerwerk in ausreichender Breite abtragen
2- mind. 20 cm Auflagertiefe herstellen
3- Auflagerfläche mit Beton nivellieren
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Menge: 25,000 Stk

**2.20 Nivellier- und Ausgleichsplatte als Untergrund für Stahlträger**
Nivellier- und Ausgleichsplatte als Untergrund für HEB160 Stahlträger
liefern und verlegen.

Material: Kunststoff
Länge: 240mm
Breite: 240mm
Stärke: mind. 20mm
Menge: 40,000 Stk

**2.30 Stahlträger HEB 120 liefern und verlegen**
Stahlträger liefern und verlegen im Bereich der Gerüstaufstellfläche
einschließlich erschwerter Transportweg von Straße zum Einbauort Innenhof.
Anschluss der Träger in gesonderter Position.  Angaben des Statikers
sind zu beachten!

Profil: HEB120, S235
Einzellänge: gem. statischem Erfordernis
Oberfläche: Rostschutz grundiert
Menge: 61,000 m

**2.40 Stahlträger HEB 120 vorhalten**
*** Bedarfsposition ohne GB
Stahlträger HEB120 über die gesamte Dauer der Rüstung
vorhalten.
Menge: 3538,000 mWo

**2.50 Stahlträger HEB 140 liefern und verlegen**
Stahlträger liefern und verlegen im Bereich der Gerüstaufstellfläche
einschließlich erschwerter Transportweg von Straße zum Einbauort Innenhof.
Anschluss der Träger in gesonderter Position.  Angaben des Statikers
sind zu beachten!

Profil: HEB140, S235
Einzellänge: gem. statischem Erfordernis
Oberfläche: Rostschutz grundiert
Menge: 12,000 m

**2.60 Stahlträger HEB 140 vorhalten**
*** Bedarfsposition ohne GB
Stahlträger HEB140 über die gesamte Dauer der Rüstung
vorhalten.
Menge: 696,000 mWo

**2.70 Stahlträger HEB 160 liefern und verlegen**
Stahlträger liefern und verlegen im Bereich der Gerüstaufstellfläche
einschließlich erschwerter Transportweg von Straße zum Einbauort Innenhof.
Anschluss der Träger in gesonderter Position.  Angaben des Statikers
sind zu beachten!

Profil: HEB160, S235
Einzellänge: gem. statischem Erfordernis
Oberfläche: Rostschutz grundiert
Menge: 47,000 m

**2.80 Stahlträger HEB 160 vorhalten**
*** Bedarfsposition ohne GB
Stahlträger HEB160 über die gesamte Dauer der Rüstung
vorhalten.
Menge: 2726,000 mWo

**2.90 Stahlträger HEB 180 liefern und verlegen**
Stahlträger liefern und verlegen im Bereich der Gerüstaufstellfläche
einschließlich erschwerter Transportweg von Straße zum Einbauort Innenhof.
Anschluss der Träger in gesonderter Position.  Angaben des Statikers
sind zu beachten!

Profil: HEB180, S235
Einzellänge: gem. statischem Erfordernis
Oberfläche: Rostschutz grundiert
Menge: 10,000 m

**2.100 Stahlträger HEB 180 vorhalten**
*** Bedarfsposition ohne GB
Stahlträger HEB180 über die gesamte Dauer der Rüstung
vorhalten.
Menge: 580,000 mWo

**2.110 Stahlträger HEB 200 liefern und verlegen**
Stahlträger liefern und verlegen im Bereich der Gerüstaufstellfläche
einschließlich erschwerter Transportweg von Straße zum Einbauort Innenhof.
Anschluss der Träger in gesonderter Position.  Angaben des Statikers
sind zu beachten!

Profil: HEB200, S235
Einzellänge: gem. statischem Erfordernis
Oberfläche: Rostschutz grundiert
Menge: 8,000 m

**2.120 Stahlträger HEB 200 vorhalten**
*** Bedarfsposition ohne GB
Stahlträger HEB200 über die gesamte Dauer der Rüstung
vorhalten.
Menge: 464,000 mWo

**2.130 Anschluss Träger an Träger**
Anschluss Stahlträger an Stahlträger mittels Schweiß- oder
Schraubenverbindung kraftschlüssig herstellen nach statischen
Vorgaben, inkl. aller Befestigungsmittel und erforderlichen Nebenarbeiten.

Stahlträger: HEB120, HEB140, HEB160, HEB180 und HEB200

Verbindungsart: '..........................................' vom Bieter einzutragen
Menge: 20,000 Stk

**2.140 Trägerklammverbindungen**
Trägerklammverbindungen herstellen inkl. aller erforderlichen
Materialien und Nebenarbeiten. Verbindungskomponenten sind
Zwischenplatten, Klemmen, Schrauben, Muttern sowie Unterlegscheiben.
Diese sind gem. statischem Erfordernis auszuwählen.

Verbindungsart: Kreuzverbindung
Tragendes Profil: HEB Träger gem. statischer Planung
Getragenes Profil: HEB Träger gem. statischer Planung
Menge: 35,000 Stk

**2.150 Rückbau der Stahlkonstruktion**
*** Pauschalposition
Rückbau und Entsorgung der gesamten Stahlkonstruktion der
Gerüstabfangung nach abrüsten des Innenhofes.
Das Schließen der  Auflagertaschen sind nicht Bestandteil und
erfolgen Bauseits.
Menge: 1,000 psch

### Titel 3 Stundenlohnarbeiten

**3.10 Vorarbeiter, Stundenlohnarbeiten**
*** Bedarfsposition ohne GB
Für evtl. erforderliche Arbeiten, die nicht im Leistungsverzeichnis
erfasst sind und nur auf ausdrückliche Anweisung der Bauleitung
gegen Nachweis zur Ausführung kommen.
Berechnet für Vorarbeiter
Menge: 1,000 h

**3.20 Facharbeiter, Stundenlohnarbeiten**
*** Bedarfsposition ohne GB
Für evtl. erforderliche Arbeiten, die nicht im Leistungsverzeichnis
erfasst sind und nur auf ausdrückliche Anweisung der Bauleitung
gegen Nachweis zur Ausführung kommen.
Berechnet für Facharbeiter
Menge: 1,000 h

**3.30 Helfer, Stundenlohnarbeiten**
*** Bedarfsposition ohne GB
Für evtl. erforderliche Arbeiten, die nicht im Leistungsverzeichnis
erfasst sind und nur auf ausdrückliche Anweisung der Bauleitung
gegen Nachweis zur Ausführung kommen.
Berechnet für Helfer
Menge: 1,000 h
